# Umbau und Erweiterung Feuerwehr Pratau
Angebotsaufforderung (GAEB 90, DA83)
Vergabenummer: 014
DV-Nummer: 014
Währung: EUR
Auftraggeber: landkreis

## Zusätzlicher Text
ALLGEMEINE ERLÄUTERUNGEN

1.1 Baubeschreibung Bauvorhaben

Bauvorhaben
Umbau und Erweiterung der Feuerwehr Pratau
Am Feuerwehrplatz 3
06888 Wittenberg / OT Pratau

Bauherr
Stadt Wittenberg
Lutrherstraße 56
06886 Wittenberg

1.2 Kurzbeschreibung der Baumaßnahme:

Geplant ist an der Westseite des Bestandsgebäudes
einen Anbau zu erstellen. Der Anbau soll alle Sanitär-
und Umkleideräumlichkeiten aufnehmen. In diesem Zuge
werden weitere innere Umbauten zur Erschließung der
neuen Räumlichkeiten notwendig. Das neue Raumkonzept
basiert auf der Erstellung eines zentralen
Erschließungsflures. Über den Flur können aus dem
Umkleide-/Sanitärbereichen alle Fahrzeugstellplätze
erreicht werden. Die Sanitäranlage sind aus den
Umkleidebereichen direkt aber aus auch aus dem Flur
erreichbar. Der Alarmzugang und gleichzeitig der
Haupteingang des Gebäudes wird auf die Rückseite
verlegt. Damit verschieben sich die derzeit kreuzenden
Wege zwischen anrückenden und abrückenden
Einsatzkräften in günstiger Weise. Die Wege kreuzen
sich nicht mehr und es entsteht ein deutlich
geringeres Unfallpotential.
Der Anbau erhält eine Dachterrasse um den Außenbereich
im Erdgeschoss so klein wie möglich zu halten und
damit so wenig wie möglich Flächen des nachbarlichen
Grundstückes einzunehmen. Weiterhin erfolgt eine
Flächenerweiterung des Besprechungs- und
Gemeinschaftsraumes. Im Dachgeschoss halten sich bei
Schulungen und Versammlungen recht viele Personen auf.
Die Erweiterung des Besprechungs- und
Gemeinschaftsraumes geht mit dem Anbau eines zweiten
baulichen Fluchtwegs (Außentreppe) einher.
Das Bestandsgebäudes wird erhalten. Der Bestand wird
durch entsprechende Grundrissänderungen an die
Nutzung, unter Beachtung der einschlägigen
Vorschriften, angepasst.
Die Haustechnik inkl. Rohrleitungen wird erneuert.

1.3  Allgemeine und sonstige wichtige Hinweise zur
Baustelle

Die Beteiligung/ Umlage für die Kosten der allgemeinen
BE etc. sind in den allg. Vertragsbedingungen geregelt.

In nächster Nähe / Nachbarschaft befinden sich ein
Kindergarten. Darauf ist während der Baumaßnahme
unbedingt Rücksicht zu nehmen. Insbesondere ist darauf
zu achten, dass an- und abfahrende Transportfahrzeuge,
Krane, etc. und bei Entladearbeiten etc. mit
Kindergartenkindern bzw. sonstigen Passanten (z.B.
Eltern) im nahen Umfeld der Baustelle zu rechnen ist.
Die Baustelle ist durchgängig gut zu sichern.

Die Feuerwehr bleibt während der Baumaßnahme
weitestgehend in Nutzung. Nur in vorab zu
abzustimmenden Zeiträumen (diese sind kurz zu hlaten)
kann die Feuerwehr vom Dienst abgemeldet werden.

Eine Fläche für BE ist nur begrenzt verfügbar. Es wird
auf dem Vorplatz der Feuerwehr eine Fläche zur BE zur
Verfügung gestellt.

Die Teilnahme an Baubesprechungen und die
entsprechende Verfügbarkeit von Mitarbeitern auf
Anforderung über den gesamten Leistungszeitraum ist
sicher zu stellen.

1.4 Ortstermin
Dem Bieter wird ausdrücklich empfohlen die örtlichen
Gegebenheiten vor Angebotsabgabe zu besichtigen.
Spätere Einwände zur Lage, Baustellengegebenheiten,
etc. welche durch eine Baustellenbesichtigung vor
Angebotsabgabe hätten unmissverständlich geklärt
werden können, werden nicht preisrelevant
berücksichtigt.

Bei Rückfragen wenden Sie sich bitte an die
Vergabestelle der Stadtverwaltung Wittenberg unter
(03491) 421-91151 oder (03491) 421-0 zur Verfügung.

1.5 Anlagen zum LV
Leistungsverzeichnis
Pläne: Lageplan, Ansichten, Grundrisse, Schnitte

## Maler
Datum: 13.07.26

### Gesamt 01 MALERARBEITEN

#### 01.1 Bestandsgebäude - Fahrzeughallen und ver

##### Titel 01.1.1 Wände

**01.1.1.1 Untergrundvorbehandlung / Tiefgrund, Wände**
Untergrundvorbehandlung: Untergrund auf Eignung, Trag-
und Haftfähigkeit prüfen. Fläche säubern.
Grundanstrich saugfähiger Flächen mit Tiefgrund.

Untergrund: Gipskartonplatten, Kalk-Zementputz
Menge: 550,000 m²

**01.1.1.2 Dispersionsfarbe Wände, K2, stumpfmatt**
Untergrundvorbehandlung: Untergrund auf Eignung, Trag-
sowie Haftfähigkeit prüfen. Fläche säubern.
Grundanstrich Dispersionsfarbe, Schlussanstrich mit
Dispersionsfarbe

Untergrund:
Kalkzementputz, Kalkgipsputz und Trockenbauplatten

Dispersionsfarbe  Nassabrieb Kl. 2
(scheuerbeständig)
  lösemittelfrei, weichmacherfrei,
Glanzgrad:  stumpfmatt

Farbton:  Weiß bis Altweiß nach Angabe des
Menge: 530,000 m²

**01.1.1.3 Dispersionsfarbe Leibungen, K2, stumpfmatt, Breite 20 cm**
Dispersionsfarbe wie vor beschrieben einschießlich
Untergrundvorbehandlung

jedoch:
Bauteil: Fenster-/Türleibungen Leibungstiefe bis ca.
20 cm
Menge: 20,000 m²

**01.1.1.4 Dispersionsfarbe Nassabrieb K1 matt, Wände im Sockelbereich**
Untergrundvorbehandlung: Untergrund auf Eignung, Trag-
sowie Haftfähigkeit prüfen. Fläche säubern.
Grundanstrich mit Dispersionsfarbe, Schlussanstrich
mit Dispersionsfarbe

Untergrund:  Kalkgipsputz, Kalkzementputz,
Dispersionsfarbe  Nassabrieb Kl. 1
  (höchste Beständigkeit)
  lösemittelfrei, weichmacherfrei,
Glanzgrad:  stumpfmatt

Farbton:  Weiß bis Altweiß
  nach Angabe des AG
Menge: 180,000 m²

**01.1.1.5 Zulage für leicht getönte Ausführung**
Zulagepreis für leicht getönte Ausführung.
Farbton nach Angabe des Auftraggebers.
Menge: 300,000 m²

**01.1.1.6 Zulage für stark getönte Ausführung**
Zulagepreis für stark getönte Ausführung.
Farbton nach Angabe des Auftraggebers.
Menge: 200,000 m²

**01.1.1.7 Absetzen eines farbigen Striches bis 2 cm**
Absetzen eines farbigen Striches oberhalb eines
abgesetzten Sockels als Begleitstrich

Strichbreite:  bis 2 cm
Menge: 150,000 m

**01.1.1.8 Absetzen eines farbigen Bandes bis 15 cm**
Absetzen eines farbigen Bandes auf einer Wand mit
Grundfarbe

Bandbreite:  bis 15 cm
Menge: 150,000 m
*Unterbeschreibung 01 Die Deckenflächen sind bereits gestrichen. Für diese Flächen ist ein Renovieranstrich*
Die Deckenflächen sind bereits gestrichen. Für diese
Flächen ist ein Renovieranstrich vorgesehen.

##### Titel 01.1.2 Decken

**01.1.2.1 Ausbesserung von geringen Untergrundschäden, Decken**
Ausbesserung von Untergrundschäden im
Bereich vorhandener tapezierter oder gestrichener
Decken; Vorbereitung dieser Decken für neuen Anstrich

Schäden:  sehr geringer Umfang

Achtung zur Kalkulation wird eine Besichtigung des
Objektes empfohlen.
Menge: 200,000 m²

**01.1.2.2 Dispersionsfarbe Nassabrieb K2, stumpfmatt**
Grundanstrich mit Dispersionsfarbe, Schlussanstrich
mit Dispersionsfarbe

Dispersionsfarbe  Nassabrieb Kl. 2
  (scheuerbeständig)
  lösemittelfrei, weichmacherfrei
Glanzgrad:  stumpfmatt
Farbton:  Weiß bis Altweiß nach Angabe des
  Architekten
Menge: 200,000 m²

#### 01.2 Bestandsgebäude Obergeschoss (TH, Jugend

##### Titel 01.2.1 Wände

**01.2.1.1 Verspachtelung Q3, Bestandswände mit normaler Putzoberfläche**
Spachtelung von Bestandswänden mit normaler
Putzoberfläche
gemäß Merkblatt Nr. 2 des Bundesverbandes der
Gipsindustrie e.V. Qualitätsstufe Q3
Menge: 10,000 m²

**01.2.1.2 Verspachtelung Q3, Bestandswände mit Strukturputz**
Spachtelung von Bestandswänden mit Strukturputz (sehr
rauh)
gemäß Merkblatt Nr. 2 des Bundesverbandes der
Gipsindustrie e.V. Qualitätsstufe Q3
Menge: 80,000 m²

**01.2.1.3 Untergrundvorbehandlung / Tiefgrund**
Untergrundvorbehandlung: Untergrund auf Eignung, Trag-
und Haftfähigkeit prüfen. Fläche säubern.
Grundanstrich saugfähiger Flächen mit Tiefgrund.
Menge: 25,000 m²

**01.2.1.4 Untergrundvorbereitung / Vorkleistern Spezialkleister**
Untergrundvorbehandlung: Untergrund auf Eignung, Trag-
sowie Haftfähigkeit prüfen. Fläche säubern.
Grundanstrich der Wandflächen (Putz und
Gipsbauplatten) mit Tapetenkleister (Spezialkleister)
im Ansatz 1:40.
Menge: 25,000 m²

**01.2.1.5 Raufaser tapezieren, K2, stumpfmatt**
Tapezierung: Raufaser auf Stoß nahtlos und faltenfrei
mit Spezialkleister verkleben einschließlich
Lieferung, Zwischenanstrich, Schlussanstrich mit
Dispersionsfarbe

Rauhfaser-Struktur:  mittel

Dispersionsfarbe  Nassabrieb Kl. 2
(scheuerbeständig)
  lösemittelfrei, weichmacherfrei,  Glanzgrad:
stumpfmatt
Farbton:  Weiß bis Altweiß nach Angabe des
  Architekten
Menge: 25,000 m²

**01.2.1.6 vorh. Tapete mit Schäden sauber heraustrennen, bis 1 m²**
vorh. Rauhfasertapete mit Schäden in absoluten
Kleinflächen sauber aus der Fläche heraustrennen,
Ränder mit dem Cuttermesser gradlinig beschneiden

absolute Kleinflächen bis 1 m2, unterschiedliche
Formen bis hin zu raumhohen langen Tapetenstreifen

entfernte Materialien entsorgen
Menge: 5,000 m²

**01.2.1.7 Untergrundvorbehandlung / Tiefgrund, Reparaturstellen Rauhfasertape bis 1m²**
Untergrundvorbehandlung: Untergrund auf Eignung, Trag-
und Haftfähigkeit prüfen. Fläche säubern.
Grundanstrich saugfähiger Flächen mit Tiefgrund.

Reparaturstellen der Rauhfasertapete Vorposition
absolute Kleinflächen bis 1 m2, unterschiedliche
Formen bis hin zu raumhohen langen Tapetenstreifen
Menge: 5,000 m²

**01.2.1.8 Untergrundvorbereitung / Vorkleistern Spezialkleister, Reparaturstellen Rauhfasertapete bis 1m²**
Untergrundvorbehandlung: Untergrund auf Eignung, Trag-
sowie Haftfähigkeit prüfen. Fläche säubern.
Grundanstrich der Wandflächen (Putz und
Gipsbauplatten) mit Tapetenkleister (Spezialkleister)
im Ansatz 1:40.

Reparaturstellen der Rauhfasertapete Vorposition
absolute Kleinflächen bis 1 m2, unterschiedliche
Formen bis hin zu raumhohen langen Tapetenstreifen
Menge: 5,000 m²

**01.2.1.9 Raufaser tapezieren, K2, stumpfmatt, Reparaturstellen Rauhfasertapete bis 1m²**
Tapezierung: Raufaser auf Stoß nahtlos und faltenfrei
mit Spezialkleister verkleben einschließlich
Lieferung, Zwischenanstrich, Schlussanstrich mit
Dispersionsfarbe

Rauhfaser-Struktur:  mittel

Dispersionsfarbe  Nassabrieb Kl. 2
(scheuerbeständig)
  lösemittelfrei, weichmacherfrei,  Glanzgrad:
stumpfmatt
Farbton:  Weiß bis Altweiß nach Angabe des
  Architekten

Reparaturstellen der Rauhfasertapete Vorposition
Menge: 5,000 m²

**01.2.1.10 Ausbesserung von Untergrundschäden, Wände Bestandsflächen, Teilflächen**
Ausbesserung von Untergrundschäden im
Bereich vorhandener tapezierter oder gestrichener
Wände; Vorbereitung dieser Wände für neuen Anstrich

Schäden:  geringer Umfang der Schäden
  einzelne Dübel-Ankerlöchern,
  einzelne ausgeschlagenen Putzecken o.a.,

Achtung zur Kalkulation wird eine Besichtigung des
Objektes empfohlen.
Menge: 300,000 m²

**01.2.1.11 Dispersionsfarbe Nassabrieb K2, stumpfmatt, Wände Bestandsflächen**
Grundanstrich mit Dispersionsfarbe, Schlussanstrich
mit Dispersionsfarbe

Dispersionsfarbe  Nassabrieb Kl. 2
  (scheuerbeständig)
  lösemittelfrei, weichmacherfrei
Glanzgrad:  stumpfmatt
Farbton:  Weiß bis Altweiß nach Angabe des
  Architekten

Ausführung in Teilflächen z.B. eine Wand in einem Raum
von Ecke zu Ecke oder große Teilflächen auf Wänden bis
ca. 10 m2
Menge: 300,000 m²

**01.2.1.12 Zulage - Anstrich von ELT-Installationskanälen**
Zulage zu Positionen Wand- und Deckenanstrich -
Elektroinstallationskanäle aus Kunststoff in der Farbe
der Wand- bzw. der Decken überstreichen

Kanal ca. bis zu 10 cm Breite und ca. 4 cm Höhe
Menge: 20,000 lfm

**01.2.1.13 Zulage für leicht getönte Ausführung, Dispersionsfarbe**
Zulagepreis für leicht getönte Ausführung.
Farbton nach Angabe des Auftraggebers.
Menge: 200,000 m²

**01.2.1.14 Zulage für mittel getönte Ausführung, Dispersionsfarbe**
Zulagepreis für mittel getönte Ausführung.
Farbton nach Angabe des Auftraggebers.
Menge: 75,000 m²

**01.2.1.15 Zulage für stark getönte Ausführung, Dispersionsfarbe**
Zulagepreis für stark getönte Ausführung.
Farbton nach Angabe des Auftraggebers.
Menge: 25,000 m²

**01.2.1.16 Absetzen von Farbfeldern bis 5 m²**
Zulage zur Hauptposition Wandanstrich - Farbfelder auf
Wänden absetzen

Farbfeldgröße: bis 5 m2
Menge: 15,000 m²

**01.2.1.17 Absetzen eines farbigen Striches bis 2 cm**
Absetzen eines farbigen Striches oberhalb eines
abgesetzten Sockels als Begleitstrich

Strichbreite:  bis 2 cm
Menge: 50,000 m

**01.2.1.18 Absetzen eines farbigen Bandes bis 15 cm**
Absetzen eines farbigen Bandes auf einer Wand mit
Grundfarbe

Bandbreite:  bis 15 cm
Menge: 50,000 m

**01.2.1.19 Risse mit Armierungsvlies aus Glasfasergewebe überbrücken**
Risse mit Armierungsvlies aus Glasfasergewebe in einer
Breite von ca. 15 cm überbrücken.
Bereiche sind mit der örtlichen Bauleitung vor
Ausführung
festzulegen.
Menge: 10,000 m
*Unterbeschreibung 02 Die Deckenflächen sind bereits tapeziert und gestrichen. Für diese Flächen ist ein*
Die Deckenflächen sind bereits tapeziert und
gestrichen. Für diese Flächen ist ein Renovieranstrich
vorgesehen.

##### Titel 01.2.2 Decken

**01.2.2.1 Ausbesserung von geringen Untergrundschäden, Decken**
Ausbesserung von Untergrundschäden im
Bereich vorhandener tapezierter oder gestrichener
Decken; Vorbereitung dieser Decken für neuen Anstrich

Schäden:  sehr geringer Umfang

Achtung zur Kalkulation wird eine Besichtigung des
Objektes empfohlen.
Menge: 130,000 m²

**01.2.2.2 Dispersionsfarbe Nassabrieb K2, stumpfmatt**
Grundanstrich mit Dispersionsfarbe, Schlussanstrich
mit Dispersionsfarbe

Dispersionsfarbe  Nassabrieb Kl. 2
  (scheuerbeständig)
  lösemittelfrei, weichmacherfrei
Glanzgrad:  stumpfmatt
Farbton:  Weiß bis Altweiß nach Angabe des
  Architekten
Menge: 130,000 m²

**01.2.2.3 Zulage für leicht getönte Ausführung, Dispersionsfarbe**
Zulagepreis für leicht getönte Ausführung.
Farbton nach Angabe des Auftraggebers.
Menge: 100,000 m²

**01.2.2.4 Zulage für mittel getönte Ausführung, Dispersionsfarbe**
Zulagepreis für mittel getönte Ausführung.
Farbton nach Angabe des Auftraggebers.
Menge: 30,000 m²

#### 01.3 Neubau (Erd- und Obergeschoß)

##### Titel 01.3.1 Wände

**01.3.1.1 Verspachtelung Q3, neu verputzte Wände o. Trockenbauwände**
Spachtelung der neuen Trockenbauoberflächen und der
neu geputzen Wandoberflächen
gemäß Merkblatt Nr. 2 des Bundesverbandes der
Gipsindustrie e.V. Qualitätsstufe Q3
Menge: 260,000 m²

**01.3.1.2 Untergrundvorbehandlung / Tiefgrund**
Untergrundvorbehandlung: Untergrund auf Eignung, Trag-
und Haftfähigkeit prüfen. Fläche säubern.
Grundanstrich saugfähiger Flächen mit Tiefgrund.
Menge: 300,000 m²

**01.3.1.3 Untergrundvorbereitung / Vorkleistern Spezialkleister**
Untergrundvorbehandlung: Untergrund auf Eignung, Trag-
sowie Haftfähigkeit prüfen. Fläche säubern.
Grundanstrich der Wandflächen (Putz und
Gipsbauplatten) mit Tapetenkleister (Spezialkleister)
im Ansatz 1:40.
Menge: 560,000 m²

**01.3.1.4 Glasvlies tapezieren, Anstrich stumpfmatt**
Malervlies / Gewebe an der Unterseite der Decken wie
folgt:
Anstrich Gipskarton mit Tiefengrund,
Glattes Anstrichvlies faltenfrei auf Stoß verkleben
einschließlich Lieferung, Zwischenanstrich,
Schlussanstrich mit Dispersionsfarbe

Glasvlies-Struktur:  fein

Dispersionsfarbe  Nassabrieb Kl. 2
(scheuerbeständig)
  lösemittelfrei, weichmacherfrei,
Glanzgrad:  stumpfmatt

Farbton:  Weiß bis Altweiß nach Angabe
  des AG
Menge: 560,000 m²

**01.3.1.5 Raufaser tapezieren, K2, stumpfmatt**
*** Wahlposition ZZ 000.1
Tapezierung: Raufaser auf Stoß nahtlos und faltenfrei
mit Spezialkleister verkleben einschließlich
Lieferung, Zwischenanstrich, Schlussanstrich mit
Dispersionsfarbe

Rauhfaser-Struktur:  mittel

Dispersionsfarbe  Nassabrieb Kl. 2
(scheuerbeständig)
  lösemittelfrei, weichmacherfrei,  Glanzgrad:
stumpfmatt
Farbton:  Weiß bis Altweiß nach Angabe des
  Architekten
Menge: 560,000 m²

**01.3.1.6 Zulage für leicht getönte Ausführung, Dispersionsfarbe**
Zulagepreis für leicht getönte Ausführung.
Farbton nach Angabe des Auftraggebers.
Menge: 400,000 m²

**01.3.1.7 Zulage für mittel getönte Ausführung, Dispersionsfarbe**
Zulagepreis für mittel getönte Ausführung.
Farbton nach Angabe des Auftraggebers.
Menge: 100,000 m²

**01.3.1.8 Zulage für stark getönte Ausführung, Dispersionsfarbe**
Zulagepreis für stark getönte Ausführung.
Farbton nach Angabe des Auftraggebers.
Menge: 60,000 m²

**01.3.1.9 Absetzen eines farbigen Striches bis 2 cm**
Absetzen eines farbigen Striches oberhalb eines
abgesetzten Sockels als Begleitstrich

Strichbreite:  bis 2 cm
Menge: 60,000 m

**01.3.1.10 Absetzen eines farbigen Bandes bis 15 cm**
Absetzen eines farbigen Bandes auf einer Wand mit
Grundfarbe

Bandbreite:  bis 15 cm
Menge: 60,000 m

**01.3.1.11 Zulage Sockel K1**
Anstrich mit Dispersionsfarbe wie in vorgenannter
Position beschrieben, jedoch für Sockel mit
Nassabriebklasse 1
Menge: 70,000 m²

**01.3.1.12 Absetzen von Farbfeldern bis 5 m²**
Zulage zur Hauptposition Wandanstrich - Farbfelder auf
Wänden absetzen

Farbfeldgröße: bis 5 m2
Menge: 15,000 m²
*Unterbeschreibung 03 Neue Deckenfläche aus Gipskarton (gelochte Akustikdecke oder glatte Decke)*
Neue Deckenfläche aus Gipskarton (gelochte
Akustikdecke oder glatte Decke) streichen.

Es ist nur die Decke im neu angebauten Raum im
Dachgeschoß sowie im Treppenhaus zu bearbeiten.

##### Titel 01.3.2 Decken

**01.3.2.1 Untergrundvorbehandlung / Tiefgrund**
Untergrundvorbehandlung: Untergrund auf Eignung, Trag-
und Haftfähigkeit prüfen. Fläche säubern.
Grundanstrich saugfähiger Flächen mit Tiefgrund.
Menge: 50,000 m²

**01.3.2.2 Dispersionsfarbe Nassabrieb K2, stumpfmatt**
Grundanstrich mit Dispersionsfarbe, Schlussanstrich
mit Dispersionsfarbe

Dispersionsfarbe  Nassabrieb Kl. 2
  (scheuerbeständig)
  lösemittelfrei, weichmacherfrei
Glanzgrad:  stumpfmatt
Farbton:  Weiß bis Altweiß nach Angabe des
  Architekten
Menge: 50,000 m²

**01.3.2.3 Zulage für leicht getönte Ausführung, Dispersionsfarbe**
Zulagepreis für leicht getönte Ausführung.
Farbton nach Angabe des Auftraggebers.
Menge: 50,000 m²

**01.3.2.4 Zulage für mittel getönte Ausführung, Dispersionsfarbe**
Zulagepreis für mittel getönte Ausführung.
Farbton nach Angabe des Auftraggebers.
Menge: 50,000 m²

**01.3.2.5 Unterzug aus Holz vorbehandeln und beschichten**
Holzunterzug an der Decke des Neubaus im Obergeschoss
mit dreiseitiger Ansicht lasierend beschichten

Rohes, oder nicht filmbildend imprägniertes Holz für
den Innenbereich anschleifen und mit Holzgrund gut
sättigend grundieren.
Überschüssiges Material nach etwa 20 Minuten mit
Pinsel sorgfältig vertreiben, im Innenbereich für
Lüftung sorgen.

Grundanstrich mit Standöllasur innen auf gereinigtem
und trockenem Holz, dünnschichtig, ansatzlos und
gleichmäßig auftragen. Auf Kantenabdeckung achten,
Überschichtdicken vermeiden.

Zwischenanstrich mit Standöllasur innen auf
gereinigtem und trockenem Holz, dünnschichtig,
ansatzlos und gleichmäßig auftragen. Auf
Kantenabdeckung achten, Überschichtdicken vermeiden.

Schlußanstrich mit Standöllasur innen auf gereinigtem
und trockenem Holz, dünnschichtig, ansatzlos und
gleichmäßig auftragen. Auf Kantenabdeckung achten,
Überschichtdicken vermeiden.

Farbe nach Wahl AG aus dem Standartsortiment des
Herstellers. Bemusterung notwendig

Abrechnung nach m2 Abwicklungsfläche
Menge: 15,000 m²

#### 01.4 Einbauteile

**01.4.1 Heizungsrohre lackieren**
Heizungsrohre mit Grund-, Zwischen- und
Schlussanstrich mit Alkydharzlackfarbe seidenmatt
lackieren. Die Rohre sind durch Rohrschellen mit
Gummieinlage befestigt. Die Rohrhalterungen im Abstand
von ca. 1 m sind ebenfalls mit zu streichen. Ggf.
notwendiges Abkleben der Gummieinlage  oder sonstige
Leistungen in diesem Zusammenhang sind mit zu
kalkulieren

Durchmesser: 3/8" bis 1,5 "

Untergrundbehandlung: neue Metallflächen säubern

Farbton:  nach Wahl des AG
Menge: 50,000 m

**01.4.2 Medienrohre lackieren, bis DN100**
Medienrohre aus Stahl mit Grund-, Zwischen- und
Schlussanstrich mit Alkydharzlackfarbe seidenmatt
lackieren. Die Rohre sind durch Rohrschellen mit
Gummieinlage befestigt. Die Rohrhalterungen im Abstand
von ca. 1 m sind ebenfalls mit zu streichen. Ggf.
notwendiges Abkleben der Gummieinlage  oder sonstige
Leistungen in diesem Zusammenhang sind mit zu
kalkulieren

Durchmesser: bis DN100

Untergrundbehandlung: Metallflächen säubern

Farbton:  nach Wahl des AG
Menge: 6,000 m

**01.4.3 Medienrohre lackieren, bis DN150**
Medienrohre aus Stahl mit Grund-, Zwischen- und
Schlussanstrich mit Alkydharzlackfarbe seidenmatt
lackieren. Die Rohre sind durch Rohrschellen mit
Gummieinlage befestigt. Die Rohrhalterungen im Abstand
von ca. 1 m sind ebenfalls mit zu streichen. Ggf.
notwendiges Abkleben der Gummieinlage  oder sonstige
Leistungen in diesem Zusammenhang sind mit zu
kalkulieren

Durchmesser: bis DN150

Untergrundbehandlung: Metallflächen säubern

Farbton:  nach Wahl des AG
Menge: 6,000 m

**01.4.4 Anstrich neue Stahlumfassungszargen**
Stahlumfassungszargen (baseitig vom Tischler geliefert
und montiert) wie folgt behandeln:

Stahlumfassungszargen
Türbreite:  von ca. 0,85 bis 1,26 m
Türhöhe:  bis ca. 2,15 - 2,25 cmcm
Maulweite der Zargen bis ca. 30 cm

1.) Oberfläche chemisch aufrauhen durch
Abwaschen der Flächen und schließendem nachwaschen mit
klarem Wasser.
Fläche vollständig abtrocknen lassen.
Abwasser gemäß den örtlichen Bestimmungen entsorgen.

2.) Korrosionsschutz Grundbeschichtung
Alkydharzlackfarbe antikorrosiv, lösemittelverdünnbar,
Glanz: seidenmatt

3.) Zwischen- und Schlussbeschichtung
Seidenglänzender lösemittelverdünnbarer High-Solid
Weiß- und Buntlack mit problemloser Verarbeitbarkeit
und praxisnahen Trocknungszeiten. Besonders
widerstandsfähiger Decklack mit hervorragendem
Deckvermögen. Einsatz für alle hochwertigen
Lackierungen im Innen und Außenbereich. Glanzstabil,
schlagfest und wetterfest. Aromatenfrei und
geruchsmild.
Glanz: Seidenglänzend

Farbton: RAL-Ton nach Wahl AG
Menge: 17,000 Stüc

**01.4.5 Zulage - Grundierung Zarge 2K-Epoxi**
Zulage zur Vorposition für ganzflächigen
haftungsvermittelnden Grundanstrich bei werkseitig
beschichteten Zargen, z.B. Pulverbeschichtungen, mit
zweikomponentiger, haftvermittelnden Grundierung.
Menge: 17,000 Stüc

**01.4.6 Fenstergitter lackieren**
Fenstergitter mit Alkydharzlackfarbe seidenmatt
lackieren.

Untergrundbehandlung: Metallflächen gründlich säubern.
Vorhandenen Grundanstrich prüfen und anschleifen.
Schadstellen entrosten (Normreinheitsgrad ST 2).
Grundanstrich nur der schadhaften Stellen mit
Antirost-Primer.
Zwischen- und Schlussanstrich mit Seidenmattlack.

Die Fenstergitter bestehen aus Rundstabprofilen
Durchmesser ca. 10 mm oder Quadratprofil ca. 10x10 mm.
Die senkrechten Stäbe sind im  Abstand von ca. 10 cm
auf zwei Querriegel ähnlicher Größe aufgeschweisst.
Die Größen der Fenstergitter sind ca. gleich von
100x100 cm bis 120 x120 cm. Die Abrechnung erfolgt
nach Stück Fenstergeitter in vorbenannten Größenrahmen.

Farbton:  nach Wahl des Architekten
Menge: 6,000 Stüc

**01.4.7 Armaturen aus Stahl- oder Gußteilen lackieren**
Armaturen aus Stahl- oder Gussteilen wie
Absperrschieber, Handräder o.a. seidenmatt lackieren.
Untergrundvorbehandlung: Metallflächen gründlich
säubern. Vorhandenen Grundanstrich prüfen und
anschleifen. Schadstellen entrosten
(Norm-Reinheitsgrad ST 2). Grundanstrich nur der
schadhaften Stellen mit Antirost-Primer. Zwischen- und
Schlussanstrich mit Seidenmattlack.

Farbton:  nach Wahl des Architekten
Menge: 1,500 m²

**01.4.8 Schutz vor durchschlagenden Rost**
Voranstrich von im Untergrund befindlichen
metallischen Bauteilen, welche malermäßig überarbeitet
werden sollen. Mittels geeigneter Beschichtung, die
einerseits das Durchschlagen von Rost verhindert und
andererseits auch durch die vorgenannten Anstriche
überarbeiten lässt.

Die Position kommt in Kleinstflächen zur Anwendung.
Abrechnung nach Stück.
Menge: 15,000 St

**01.4.9 Schutzanstrich gelb/schwarz, flächige Bauteile**
Schutzanstrich gelb/schwarz für flächige Bauteile
Menge: 1,000 m²

**01.4.10 Schutzanstrich gelb/schwarz, Rohre bis DN150**
Schutzanstrich gelb/schwarz für Rohrleitungen oder
vergleichbar langgestreckter Bauteile
Menge: 1,000 m²

#### 01.5 Sonstiges / Bedarfspositionen

**01.5.1 Baustelleneinrichtung Hauptposition**
Einrichten, Vorhalten  über die vereinbarte eigene
Leistungszeit sowie Räumen der Baustelle ueinschl.
Entfernen von Verunreinigung.

In den Pauschal-Preis sind sämtliche für die
Durchführung der ausgeschriebenen Leistungen
benötigten Geräte, Maschinen, Betriebsstoffe,
Hilfsmittel etc. einzurechnen.

Der Bieter hat sich vor Abgabe des Angebotes von den
örtlichen Gegebenheiten zu überzeugen (siehe auch
Vorbemerkung zum LV)
Menge: 1,000 psch

**01.5.2 Verteilung Baustrom und Bauwasser**
Baustrom und Bauwasser wird durch den Auftraggeber mit
einer Übergabestelle gestellt. Die Herstellung erfolgt
durch das Gewerk "Rohbau".

Entnahmestelle Strom:  EG (Baustellenbereich)
Entnahmestelle Wasser: Außenbereich

Die Verteilung der Medien nach eigenen Bedarf bzw. für
die eigenen Leistungen soll durch den Auftragnehmer
selbst erfolgen. Die Aufwendungen für diese Leistungen
sollen preislich in dieser Position pauschal erfasst
werden.
Menge: 1,000 psch

**01.5.3 Abklebearbeiten**
Abkleben von allen nicht zu beschichtenden Bauteilen
zur scharfen Abgrenzung von Anstrichen soweit nicht in
separaten Positionen erfasst.

Klebebänder ankleben anreiben und nach Gebrauch
sofort entfernen.

Abfälle entsprechend den örtlichen Bestimmungen
entsorgen.

Abrechnung als Pauschale für alle notwendigen
Abklebearbeiten
Menge: 1,000 psch

**01.5.4 Fenster mit Folie schützen**
Fenster zum Schutz mit Folie abkleben oder staubdicht
abkleben, incl. Beseitigung der Abdeckmaterialien nach
Beendigung der Baumaßnahme.
Menge: 55,000 m²

**01.5.5 Bauteile der Gebäudeinstallation schützen**
Bauteile mit Folie durch Abkleben vor Verschmutzung
schützen
z.B. Installationsgegenstände der Lüftungsanlage etc.
Menge: 25,000 m²

**01.5.6 sonstige Bauteile etc. mit Folie schützen**
Bauteile und Einrichtungsgegenstände zum Schutz mit
Folie abkleben oder staubdicht abdecken, incl.
Beseitigung der Abdeckmaterialien nach Beendigung der
Baumaßnahme.
Menge: 25,000 m²

**01.5.7 Boden mit Malerfilz schützen**
Boden mit Malerfilz (Filz mit rückseitig
aufkaschierter Folie) schützen;

Abrechnung nach m2 einmalig 50 m2 (das Malerfilz wird
immer wieder mit umgesetzt, der Aufwand für das
Umsetzen ist einzurechnen)
Menge: 50,000 m²

**01.5.8 Acrylfuge**
Acrylfuge in angrenzenden Bauteilen fachgerecht
erstellen
Menge: 500,000 m

**01.5.9 Silikonfuge**
Fugenverschluß in Innenräumen, an allen horizontalen
und vertikalen Wand- und Bodenanschlüssen sowie an
Türbekleidungen, einschl. Vorreinigung und
Hinterfüllung der Fugen.
Fugenbreite  :  6-8 mm i.M.
Menge: 2,500 m

**01.5.10 Zulage für Spachtelarbeiten + Anstrich in Treppenhaus**
Zulage für Spachtelarbeiten + Anstriche in Treppenhaus
mit erschwerten Arbeitsbedingungen wie nicht ebene
Standflächen, schwer zugänglichen Anstrichflächen o.a.
Gerüste über 4 m Arbeitshöhe werden gesondert
vergütet. (siehe nachfolgende Position)
Menge: 1,000 psch

**01.5.11 Gerüstbaupauschale**
Gerüstbaupauschale für die ausgeschriebenen
Malerarbeiten für die eigenen Leistungen

Gerüst nach Wahl des Bieters für die eigenen
Leistungen nach den einschlägigen
Unfallverhütungsvorschriften insbesondere der BG
aufbauen, vorhalten und wieder beseitigen.

Gerüstbaupauschale gilt für alle Räume, Flure,
Treppenhaus

Siehe Zeichnungen als Anlage zur Ausschreibung
Menge: 1,000 psch

**01.5.12 Stundensatz Fachwerker, Malerarbeiten**
Arbeiten, welche nicht in den Positionen erfasst sind
und gegen Nachweis zur Ausführung kommen.
Vergütung nur bei ausdrücklicher Anweisung und
täglicher Bestätigung durch den bauleitenden
Architekten.

Qualifikation: Fachwerker
Menge: 16,000 h

**01.5.13 Stundensatz Helfer, Malerarbeiten**
Arbeiten, welche nicht in den Positionen erfasst sind
und gegen Nachweis zur Ausführung kommen.
Vergütung nur bei ausdrücklicher Anweisung und
täglicher Bestätigung durch den bauleitenden
Architekten.

Qualifikation: Fachwerker
Menge: 8,000 h

USt %: 19,00
